# Conexión macho para soldar, referencia 2955 09 de Genebre. 2' - De Genebre

- Propiedad del archivo: CONSTRUNARIO
- Formato: FIEBDC-3/2012
- Programa: Construnario Versión 3.51
- Fecha de los precios: 28/04/2022
- Divisa: EUR

**GEN2955 09** u Conexión macho para soldar, referencia 2955 09 de Genebre. 2' - De Genebre
Precio: 14.34
Conexión macho para soldar. Normativa aplicable din 11851. Material acero inoxidable 304. Terminación superficial pulido. Medida 2". Código EAN: 8428381237143
