# Casquillo para soldar, referencia 2956 11 de Genebre, 3' - De Genebre

- Propiedad del archivo: CONSTRUNARIO
- Formato: FIEBDC-3/2012
- Programa: Construnario Versión 3.51
- Fecha de los precios: 28/04/2022
- Divisa: EUR

**GEN2956 11** u Casquillo para soldar, referencia 2956 11 de Genebre, 3' - De Genebre
Precio: 21.00
Casquillo para soldar. Cuerpo acero inox. 316l. Extremo roscado bsp din 2999. Ángulo de limpieza 360º. Pulido sanitario. Giro sobre rodamientos (2). Medida 3". Código EAN: 8428381237266
