# Junta para racor, referencia 2957 11 de Genebre3' - De Genebre

- Propiedad del archivo: CONSTRUNARIO
- Formato: FIEBDC-3/2012
- Programa: Construnario Versión 3.51
- Fecha de los precios: 28/04/2022
- Divisa: EUR

**GEN2957 11** u Junta para racor, referencia 2957 11 de Genebre3' - De Genebre
Precio: 2.10
Junta para racor din 11851. Material epdm. Medida 3". Código EAN: 8428381237365
