# Tapa ciega Clamp, referencia 2982 10 de Genebre. 2 1/2' - De Genebre

- Propiedad del archivo: CONSTRUNARIO
- Formato: FIEBDC-3/2012
- Programa: Construnario Versión 3.51
- Fecha de los precios: 28/04/2022
- Divisa: EUR

**GEN2982 10** u Tapa ciega Clamp, referencia 2982 10 de Genebre. 2 1/2' - De Genebre
Precio: 12.47
Tapa ciega clamp material acero inox. 316l. Clamp en pulgadas. Pulido sanitario. Medida 2 1/2". Código EAN: 8428381210085
