# Tapa ciega Clamp, referencia 2982 011 de Genebre. 3' - De Genebre

- Propiedad del archivo: CONSTRUNARIO
- Formato: FIEBDC-3/2012
- Programa: Construnario Versión 3.51
- Fecha de los precios: 28/04/2022
- Divisa: EUR

**GEN2982 11** u Tapa ciega Clamp, referencia 2982 011 de Genebre. 3' - De Genebre
Precio: 16.36
Tapa ciega clamp material acero inox. 316l. Clamp en pulgadas. Pulido sanitario. Medida 3". Código EAN: 8428381210092
