# Tapa ciega Clamp, referencia 2982 12 de Genebre. 4' - De Genebre

- Propiedad del archivo: CONSTRUNARIO
- Formato: FIEBDC-3/2012
- Programa: Construnario Versión 3.51
- Fecha de los precios: 28/04/2022
- Divisa: EUR

**GEN2982 12** u Tapa ciega Clamp, referencia 2982 12 de Genebre. 4' - De Genebre
Precio: 30.58
Tapa ciega clamp material acero inox. 316l. Clamp en pulgadas. Pulido sanitario. Medida 4". Código EAN: 8428381210108
