# T' Clamp, referencia 2985 05 de Genebre. 3/4' - De Genebre

- Propiedad del archivo: CONSTRUNARIO
- Formato: FIEBDC-3/2012
- Programa: Construnario Versión 3.51
- Fecha de los precios: 28/04/2022
- Divisa: EUR

**GEN2985 05** u T' Clamp, referencia 2985 05 de Genebre. 3/4' - De Genebre
Precio: 55.62
Accesorios línea sanitaria "T" clamp. Material acero inox 316l. Clamp en pulgadas. Pulido sanitario. Medida 3/4". Código EAN: 8428381229896
