# T' Clamp, referencia 2985 094 de Genebre. 2' - De Genebre

- Propiedad del archivo: CONSTRUNARIO
- Formato: FIEBDC-3/2012
- Programa: Construnario Versión 3.51
- Fecha de los precios: 28/04/2022
- Divisa: EUR

**GEN2985 09** u T' Clamp, referencia 2985 094 de Genebre. 2' - De Genebre
Precio: 69.47
Accesorios línea sanitaria "T" clamp. Material acero inox 316l. Clamp en pulgadas. Pulido sanitario. Medida 2". Código EAN: 8428381210252
