# Abrazadera cierre rápido Clamp, referencia 2986 06 de Genebre. 1-1/2' - De Genebre

- Propiedad del archivo: CONSTRUNARIO
- Formato: FIEBDC-3/2012
- Programa: Construnario Versión 3.51
- Fecha de los precios: 28/04/2022
- Divisa: EUR

**GEN2986 06** u Abrazadera cierre rápido Clamp, referencia 2986 06 de Genebre. 1-1/2' - De Genebre
Precio: 12.88
Abrazadera cierre rápido clamp material acero inox. 304. Aplicación clamp en pulgadas. Pulido sanitario. Medida 1"-1/2". Código EAN: 8428381210818
