# Junta para extremos Clamp, referencia 2987 05 de Genebre. 3/4' - De Genebre

- Propiedad del archivo: CONSTRUNARIO
- Formato: FIEBDC-3/2012
- Programa: Construnario Versión 3.51
- Fecha de los precios: 28/04/2022
- Divisa: EUR

**GEN2987 05** u Junta para extremos Clamp, referencia 2987 05 de Genebre. 3/4' - De Genebre
Precio: 1.17
Junta para extremos clamp. Material silicona. Aplicación clamp en pulgadas. Medida 3/4". Código EAN: 8428381210733
