# Reducción concéntrica Clamp, referencia 2988 08 06 de Genebre. 1 1/2'x 1' - De Genebre

- Propiedad del archivo: CONSTRUNARIO
- Formato: FIEBDC-3/2012
- Programa: Construnario Versión 3.51
- Fecha de los precios: 28/04/2022
- Divisa: EUR

**GEN2988 08 06** u Reducción concéntrica Clamp, referencia 2988 08 06 de Genebre. 1 1/2'x 1' - De Genebre
Precio: 31.43
Reducción concéntrica clamp material acero inox. 316l. Clamp en pulgadas. Pulido sanitario. Medida 1 1/2"x1". Código EAN: 8428381220077
