# Reducción concéntrica Clamp, referencia 2988 09 08 de Genebre. 2'x 1 1/2' - De Genebre

- Propiedad del archivo: CONSTRUNARIO
- Formato: FIEBDC-3/2012
- Programa: Construnario Versión 3.51
- Fecha de los precios: 28/04/2022
- Divisa: EUR

**GEN2988 09 08** u Reducción concéntrica Clamp, referencia 2988 09 08 de Genebre. 2'x 1 1/2' - De Genebre
Precio: 42.88
Reducción concéntrica clamp material acero inox. 316l. Clamp en pulgadas. Pulido sanitario. Medida 2"x1 1/2". Código EAN: 8428381220091
