# Reducción concéntrica Clamp, referencia 2988 11 09 de Genebre. 3'x 2' - De Genebre

- Propiedad del archivo: CONSTRUNARIO
- Formato: FIEBDC-3/2012
- Programa: Construnario Versión 3.51
- Fecha de los precios: 28/04/2022
- Divisa: EUR

**GEN2988 11 09** u Reducción concéntrica Clamp, referencia 2988 11 09 de Genebre. 3'x 2' - De Genebre
Precio: 71.91
Reducción concéntrica clamp material acero inox. 316l. Clamp en pulgadas. Pulido sanitario. Medida 3"x 2". Código EAN: 8428381220121
