# Reducción concéntrica Clamp, referencia 2988 11 10 de Genebre. 3'x 3 1/2' - De Genebre

- Propiedad del archivo: CONSTRUNARIO
- Formato: FIEBDC-3/2012
- Programa: Construnario Versión 3.51
- Fecha de los precios: 28/04/2022
- Divisa: EUR

**GEN2988 11 10** u Reducción concéntrica Clamp, referencia 2988 11 10 de Genebre. 3'x 3 1/2' - De Genebre
Precio: 65.42
Reducción concéntrica clamp material acero inox. 316l. Clamp en pulgadas. Pulido sanitario. Medida 3"x 3 1/2". Código EAN: 8428381220138
