# 3019N Válvula de esfera (palanca amarilla), 1 1/2" - De Genebre

- Propiedad del archivo: CONSTRUNARIO
- Formato: FIEBDC-3/2012
- Programa: Construnario Versión 3.51
- Fecha de los precios: 02/05/2022
- Divisa: EUR

**GEN3019N08** u 3019N Válvula de esfera (palanca amarilla), 1 1/2" - De Genebre
Precio: 35.82
PN 40. Paso total. Construcción en latón UNE-EN 12165. Asientos PTFE. Extremos roscados NPT - H-H. Temp. máx. 110ºC. Mando manual por palanca de acero. Código EAN: 8428381257134
