# 3020 Válvula de esfera serie Pesada 3/4". - De Genebre

- Propiedad del archivo: CONSTRUNARIO
- Formato: FIEBDC-3/2012
- Programa: Construnario Versión 3.51
- Fecha de los precios: 02/05/2022
- Divisa: EUR

**GEN3020 05** u 3020 Válvula de esfera serie Pesada 3/4". - De Genebre
Precio: 10.23
Válvula de serie pesada. Pn40. Paso total. Construcción en latón une-en 12165 cromado. Juntas ptfe. Extremos rosca gas h-h, iso 228/1. Temp. Máx. 180ºc mando manual por palanca de acero. Medida 3/4". Código EAN: 8428381008156
