# 3020N Válvula de esfera serie Pesada Rosca NPT 3/8". - De Genebre

- Propiedad del archivo: CONSTRUNARIO
- Formato: FIEBDC-3/2012
- Programa: Construnario Versión 3.51
- Fecha de los precios: 02/05/2022
- Divisa: EUR

**GEN3020N 03** u 3020N Válvula de esfera serie Pesada Rosca NPT 3/8". - De Genebre
Precio: 5.98
Válvula esfera serie pesada rosca npt. Pn 40 paso total. Construcción en latón une-en 12165 cromado. Juntas ptfe. Extremos rosca npt h-h, iso 228/1. Temp. Máx. 180ºc mando manual por palanca de acero. Medida 3/8". Código EAN: 8428381202981
