# 3021 Válvula de esfera serie Pesada PN40 Paso total 3/4". - De Genebre

- Propiedad del archivo: CONSTRUNARIO
- Formato: FIEBDC-3/2012
- Programa: Construnario Versión 3.51
- Fecha de los precios: 02/05/2022
- Divisa: EUR

**GEN3021 05** u 3021 Válvula de esfera serie Pesada PN40 Paso total 3/4". - De Genebre
Precio: 12.30
Válvula de esfera serie pesada. Pn 40 paso total. Construcción en latón une-en 12165 cromado. Juntas ptfe. Extremos rosca gas h-h, iso 228/1. Temp. Máx. 180ºC. Mando manual por palanca de acero inox. Medida 3/4". Código EAN: 8428381056270
