# 3022 Válvula de esfera PN25 Paso total Rosca NPT 2 1/2" - De Genebre

- Propiedad del archivo: CONSTRUNARIO
- Formato: FIEBDC-3/2012
- Programa: Construnario Versión 3.51
- Fecha de los precios: 02/05/2022
- Divisa: EUR

**GEN3022 10** u 3022 Válvula de esfera PN25 Paso total Rosca NPT 2 1/2" - De Genebre
Precio: 84.23
Válvula de esfera- rosca NPT PN 25 paso total. Construcción en latón une-en 12165 cromado. Juntas ptfe. Extremos roscados h-h, iso 228/1. Temp. Máx. 180ºc. Mando manual por palanca de acero. Medida 2 1/2". Código EAN: 8428381065319
