# 3023 Válvula de esfera para montaje actuador PN40 Paso total 1" - De Genebre

- Propiedad del archivo: CONSTRUNARIO
- Formato: FIEBDC-3/2012
- Programa: Construnario Versión 3.51
- Fecha de los precios: 02/05/2022
- Divisa: EUR

**GEN3023 06** u 3023 Válvula de esfera para montaje actuador PN40 Paso total 1" - De Genebre
Precio: 31.15
Válvula de esfera para montaje actuador. PN 40 paso total. Construcción latón une-en 12165 cromado. Juntas ptfe puro. Extremos rosca gas h-h, iso 228/1. Temp. Máx. 180ºc. Tóricas vitón. Conexión a actuador ISO 5211 y din 3337. La maneta debe solicitarla por separado ref. M3023. Medida 1". Código EAN: 8428381225126
