# 3029H Válvula de esfera (palanca roja) 1/2" - De Genebre

- Propiedad del archivo: CONSTRUNARIO
- Formato: FIEBDC-3/2012
- Programa: Construnario Versión 3.51
- Fecha de los precios: 02/05/2022
- Divisa: EUR

**GEN3029H04** u 3029H Válvula de esfera (palanca roja) 1/2" - De Genebre
Precio: 4.88
PN 25. Paso total. Construcción en latón UNE-EN 12165 cromado. Asiento PTFE. Extremos roscados H-H - ISO 228/1. Temp. máx. 150ºC. Mando manual por palanca de acero. Código EAN: 8428381297666
