# 3030l Válvula de esfera, 2" - De Genebre

- Propiedad del archivo: CONSTRUNARIO
- Formato: FIEBDC-3/2012
- Programa: Construnario Versión 3.51
- Fecha de los precios: 02/05/2022
- Divisa: EUR

**GEN3030I09** u 3030l Válvula de esfera, 2" - De Genebre
Precio: 47.42
PN 25. Paso total. Construcción en latón UNE-EN 12165 niquelado. Asientos PTFE. Eje con doble o-ring . Extremos roscados ISO 228/1 - H-H. Temp. máx. 110ºC. Mando manual por palanca de acero inoxidable. Código EAN: 8434055007707
