# 3032 Válvula de esfera Tomas laterales PN25 1" - De Genebre

- Propiedad del archivo: CONSTRUNARIO
- Formato: FIEBDC-3/2012
- Programa: Construnario Versión 3.51
- Fecha de los precios: 02/05/2022
- Divisa: EUR

**GEN3032 06** u 3032 Válvula de esfera Tomas laterales PN25 1" - De Genebre
Precio: 16.75
Válvula de esfera con tomas laterales. Pn 25 paso total. Construcción en latón une-en 12165 cromado. Juntas ptfe. extremos rosca gas h-h, iso 228/1. Temp. Máx. 180ºc. Mando manual por palanca acero. 2 tomas laterales, 1 de ellas con tapa, conexión rosca 1/4". Medida 1". Código EAN: 8428381042532
