# 3033 Válvula de esfera M-M PN25 Paso total 3/4" - De Genebre

- Propiedad del archivo: CONSTRUNARIO
- Formato: FIEBDC-3/2012
- Programa: Construnario Versión 3.51
- Fecha de los precios: 02/05/2022
- Divisa: EUR

**GEN3033 05** u 3033 Válvula de esfera M-M PN25 Paso total 3/4" - De Genebre
Precio: 11.21
Válvula de esfera pn 25 paso total. Construcción en latón une-en 12165 cromado. Juntas ptfe. Extremos rosca gas m-m, iso 228/1. Temp. Máx. 180ºc. Mando manual por palanca acero. Medida 3/4". Código EAN: 8428381135500
