# 3034 H Válvula de esfera - palanca roja 1/2" - De Genebre

- Propiedad del archivo: CONSTRUNARIO
- Formato: FIEBDC-3/2012
- Programa: Construnario Versión 3.51
- Fecha de los precios: 02/05/2022
- Divisa: EUR

**GEN3034H04** u 3034 H Válvula de esfera - palanca roja 1/2" - De Genebre
Precio: 5.63
PN 25. Paso total. Construcción en latón UNE-EN 12165 cromado. Asientos PTFE. Extremos rosca gas (BSP) M-H ISO 228/1. Temp. máx. 150ºC. Mando manual por palanca de acero. Código EAN: 8428381297697
