# Válvula de esfera, referencia 3034l 07 de Genebre. 1 1/4''. Palanca de acero inoxidable - De Genebre

- Propiedad del archivo: CONSTRUNARIO
- Formato: FIEBDC-3/2012
- Programa: Construnario Versión 3.51
- Fecha de los precios: 02/05/2022
- Divisa: EUR

**GEN3034I 07** u Válvula de esfera, referencia 3034l 07 de Genebre. 1 1/4''. Palanca de acero inoxidable - De Genebre
Precio: 26.69
PN 25. Paso total. Construcción en latón UNE-EN 12165 niquelado. Asientos PTFE. Eje con doble o-ring . Extremos roscados ISO 228/1 - M-H. Temp. máx. 110ºC. Mando manual por palanca de acero inoxidable AISI 304. Código EAN: 8434055020928
