# 3036 Válvula de esfera Palomilla M-H PN25 Paso total 1" - De Genebre

- Propiedad del archivo: CONSTRUNARIO
- Formato: FIEBDC-3/2012
- Programa: Construnario Versión 3.51
- Fecha de los precios: 02/05/2022
- Divisa: EUR

**GEN3036 06** u 3036 Válvula de esfera Palomilla M-H PN25 Paso total 1" - De Genebre
Precio: 13.95
Válvula de esfera. Pn 25 paso total. Construcción en latón UNE-EN 12165 cromado. Juntas ptfe. Extremos rosca gas m-h, ISO 228/1. Temp. Máx. 180ºC. Mando manual por palomilla. Medida 1". Código EAN: 8428381008453
