# 3044 Válvula de esfera para caldera PN25 Paso total 1/2"xØ15 - De Genebre

- Propiedad del archivo: CONSTRUNARIO
- Formato: FIEBDC-3/2012
- Programa: Construnario Versión 3.51
- Fecha de los precios: 02/05/2022
- Divisa: EUR

**GEN3044 04** u 3044 Válvula de esfera para caldera PN25 Paso total 1/2"xØ15 - De Genebre
Precio: 6.33
Válvula de esfera para caldera pn 25 paso total. Construcción en latón une-en 12165 cromado. Juntas ptfe. Extremos rosca gas m. Iso 228/1 y toma manguera con tapón seguridad. Temp. Max. 180ºC. Mando manual por palomilla. Medida 1/2"xø15. Código EAN: 8428381049999
