# 3046 Válvula de esfera Palomilla racor 2 piezas PN25 paso total 3/4" - De Genebre

- Propiedad del archivo: CONSTRUNARIO
- Formato: FIEBDC-3/2012
- Programa: Construnario Versión 3.51
- Fecha de los precios: 02/05/2022
- Divisa: EUR

**GEN3046 05** u 3046 Válvula de esfera Palomilla racor 2 piezas PN25 paso total 3/4" - De Genebre
Precio: 13.39
Válvula de esfera con palomilla y racor dos piezas. Pn 25 paso total. Construcción en latón une-en 12165 cromado. Juntas ptfe. Extremos rosca gas m-h, iso 228/1. Temp. Máx. 180ºC. Mando manual por palomilla. Medida 3/4". Código EAN: 8428381136422
