# 3059R Válvula de esfera para manguera PN16 3/4"x3/4" - De Genebre

- Propiedad del archivo: CONSTRUNARIO
- Formato: FIEBDC-3/2012
- Programa: Construnario Versión 3.51
- Fecha de los precios: 02/05/2022
- Divisa: EUR

**GEN3059R 05** u 3059R Válvula de esfera para manguera PN16 3/4"x3/4" - De Genebre
Precio: 7.21
Válvula de esfera para manguera pn 16. Construcción en latón une-en 12165 cromado. Asientos ptfe. Extremos rosca gas (bsp) m. Iso 228/1. Salida racor dos piezas conexión manguera. Temp. Máx. 100ºC. Mando manual por palanca de acero. Medida 3/4"x3/4". Código EAN: 8428381220824
