# 3060 Válvula de esfera para manguera Rapid-GE 3/4x1" - De Genebre

- Propiedad del archivo: CONSTRUNARIO
- Formato: FIEBDC-3/2012
- Programa: Construnario Versión 3.51
- Fecha de los precios: 02/05/2022
- Divisa: EUR

**GEN3060 05** u 3060 Válvula de esfera para manguera Rapid-GE 3/4x1" - De Genebre
Precio: 11.99
Válvula de esfera para manguera rapid-ge. Pn 16 paso total. Construcción en latón une-en 12165 cromado. Juntas ptfe. Entrada rosca gas m, iso 228/1. Salida racor rapid-ge conexión manguera. Temp. Máx. 100ºC. Mando palanca acero inox. Precintable en posición de apertura y cierre. 3/4"x1". Código EAN: 8428381008477
