# 3061 Válvula manguera 2 salidas giratorias independientes 1/2"x3/4" - De Genebre

- Propiedad del archivo: CONSTRUNARIO
- Formato: FIEBDC-3/2012
- Programa: Construnario Versión 3.51
- Fecha de los precios: 02/05/2022
- Divisa: EUR

**GEN3061 04** u 3061 Válvula manguera 2 salidas giratorias independientes 1/2"x3/4" - De Genebre
Precio: 24.73
Válvula manguera con dos salidas giratorias independientes. Pn 16 paso total. Construcción en latón une-en 12165 cromado y pulido. Juntas ptfe. Entrada rosca gas m. Iso 228/1. Temp. Máx. 180ºc. Una salida racor rapid-ge conexión manguera. Salidas giratorias 360º e independientes una de la otra. 1/2"x3/4". Código EAN: 8428381158028
