# 3062 Válvula manguera con dos salidas independientes sin racor 1/2x1/2"' - De Genebre

- Propiedad del archivo: CONSTRUNARIO
- Formato: FIEBDC-3/2012
- Programa: Construnario Versión 3.51
- Fecha de los precios: 02/05/2022
- Divisa: EUR

**GEN3062 04 04** u 3062 Válvula manguera con dos salidas independientes sin racor 1/2x1/2"' - De Genebre
Precio: 14.71
PN16. Paso estándar. Construcción en latón UNE-EN 12165 cromado y pulido. Mandos en ABS 1/4 vuelta. Cierre central eje excéntrico (sistema Genebre) y cierre lateral mediante esfera. Extremos roscados gas (BSP) M ISO 228/1.Temp. máx. 120°C. Código EAN: 8428381284048
