# 3063 Válvula de esfera para manguera INOX 1/2"x3/4" - De Genebre

- Propiedad del archivo: CONSTRUNARIO
- Formato: FIEBDC-3/2012
- Programa: Construnario Versión 3.51
- Fecha de los precios: 02/05/2022
- Divisa: EUR

**GEN3063 04** u 3063 Válvula de esfera para manguera INOX 1/2"x3/4" - De Genebre
Precio: 20.59
Válvula de esfera para manguera inox. Pn 16 paso total. Construcción en acero inox. Aisi 316. Juntas ptfe. Entrada rosca gas m, ISO 228/1. Salida racor dos piezas conexión manguera. Temp. Máx. 100ºC. Mando palanca de acero inoxidable. 1/2"x3/4". Código EAN: 8428381049982
