# 3064 Válvula de esfera boca riego vertical 1/2"x3/4" - De Genebre

- Propiedad del archivo: CONSTRUNARIO
- Formato: FIEBDC-3/2012
- Programa: Construnario Versión 3.51
- Fecha de los precios: 02/05/2022
- Divisa: EUR

**GEN3064 04** u 3064 Válvula de esfera boca riego vertical 1/2"x3/4" - De Genebre
Precio: 13.06
Válvula esfera boca riego vertical. Pn 16 paso total. Construcción en latón une-en 12165. Juntas ptfe. Entrada rosca gas m. ISO 228/1. Salida racor rapid-ge conexión manguera. Temp. Máx. 100ºC. Accionamiento mediante t-handle. 1/2"x3/4". Código EAN: 8428381013716
