# 3065 Válvula de esfera boca riego vertical con caja y tapa 3/4"x1" - De Genebre

- Propiedad del archivo: CONSTRUNARIO
- Formato: FIEBDC-3/2012
- Programa: Construnario Versión 3.51
- Fecha de los precios: 02/05/2022
- Divisa: EUR

**GEN3065 05** u 3065 Válvula de esfera boca riego vertical con caja y tapa 3/4"x1" - De Genebre
Precio: 50.97
"Garden box" válvula esfera boca riego vertical con caja y tapa. Mismas características que ref. 3064 y arqueta con tapa color verde. Mando con la máxima altura para facilitar la apertura y cierre de la válvula. 3/4"x1". Código EAN: 8428381008415
