# 3068 Válvula de esfera barril palomilla 3/4" - De Genebre

- Propiedad del archivo: CONSTRUNARIO
- Formato: FIEBDC-3/2012
- Programa: Construnario Versión 3.51
- Fecha de los precios: 02/05/2022
- Divisa: EUR

**GEN3068 05** u 3068 Válvula de esfera barril palomilla 3/4" - De Genebre
Precio: 10.37
Válvula de esfera barril. Pn 16 paso total. Construcción en latón une-en 12165 acabado pulido cromado. Juntas ptfe. Entrada rosca gas m, ISO 228/1. Temp. Máx. 100ºC. Mando mediante palomilla. 3/4". Código EAN: 8428381204145
