# 3069 Válvula con filtro colador tipo "Y" 1/2" - De Genebre

- Propiedad del archivo: CONSTRUNARIO
- Formato: FIEBDC-3/2012
- Programa: Construnario Versión 3.51
- Fecha de los precios: 02/05/2022
- Divisa: EUR

**GEN3069 04** u 3069 Válvula con filtro colador tipo "Y" 1/2" - De Genebre
Precio: 9.56
Válvula con filtro colador tipo "Y". Pn 16 paso total. Construcción en latón une-en 12165. Extremos rosca gas h. Iso 228/1. Tamiz: inox aisi 304. Luz: 400 micras. Temp. Máx. 180ºc. 1/2". Código EAN: 8428381048923
