# Válvula de equilibrado, referencia 3073 04 de Genebre. 1/2' - De Genebre

- Propiedad del archivo: CONSTRUNARIO
- Formato: FIEBDC-3/2012
- Programa: Construnario Versión 3.51
- Fecha de los precios: 28/04/2022
- Divisa: EUR

**GEN307304** u Válvula de equilibrado, referencia 3073 04 de Genebre. 1/2' - De Genebre
Precio: 48.17
Válvula de equilibrado estático con orificio variable. PN25. Cuerpo de la válvula en bronce. Componentes internos en latón DZR. Asiento de disco EJN PTFE. Juntas tóricas en EPDM Perox. Toma de presión piezométrica en latón DZR. Volante en ABS. Temperatura de trabajo -10ºC a 130ºC. Llave allen para ajuste incluida. Código EAN: 8428381257752
