# 3075 Válvula de esfera escuadra M-H racor 2 piezas PN25 Paso total 3/4" - De Genebre

- Propiedad del archivo: CONSTRUNARIO
- Formato: FIEBDC-3/2012
- Programa: Construnario Versión 3.51
- Fecha de los precios: 02/05/2022
- Divisa: EUR

**GEN3075 05** u 3075 Válvula de esfera escuadra M-H racor 2 piezas PN25 Paso total 3/4" - De Genebre
Precio: 17.63
Válvula de esfera escuadra m-h con racor dos piezas. Pn 25 paso total. Construcción en latón UNE-EN 12165 cromado. Extremos rosca gas m-h, iso 228/1. Temp. Max. 180ºC. Mando manual por palomilla. Medida 3/4". Código EAN: 8428381220312
