# 3084 Válvula de esfera mando cuadradillo H-H PN25 Paso total 1 1/4" - De Genebre

- Propiedad del archivo: CONSTRUNARIO
- Formato: FIEBDC-3/2012
- Programa: Construnario Versión 3.51
- Fecha de los precios: 02/05/2022
- Divisa: EUR

**GEN3084 07** u 3084 Válvula de esfera mando cuadradillo H-H PN25 Paso total 1 1/4" - De Genebre
Precio: 26.65
Válvula de esfera mod. Cuadradillo. Pn 25 paso total. Construcción en latón une-en 12165 cromado. Juntas ptfe. Extremos rosca gas h-h, iso 228/1. Temp. Máx. 180ºC. Accionamiento mediante cuadradillo. Medida 1 1/4". Código EAN: 8428381037620
