# 3088 Válvula de esfera tubería PE PN 16 Paso total 32x32 - De Genebre

- Propiedad del archivo: CONSTRUNARIO
- Formato: FIEBDC-3/2012
- Programa: Construnario Versión 3.51
- Fecha de los precios: 02/05/2022
- Divisa: EUR

**GEN3088 06** u 3088 Válvula de esfera tubería PE PN 16 Paso total 32x32 - De Genebre
Precio: 20.98
Válvula de esfera tubería pe pn-16. Paso total. Construcción en latón s/une-en 12165. Extremos conexión a tubería mediante sistema de apriete diseño Genebre "rac-ge". Temperatura de trabajo de -20ºC a +110ºC. Aplicable para la unión de tubo de polietileno de baja, media y alta densidad. Medida 32x32. Código EAN: 8428381276586
