# 3090 Válvula escuadra lavadora 1/2"x3/4" - De Genebre

- Propiedad del archivo: CONSTRUNARIO
- Formato: FIEBDC-3/2012
- Programa: Construnario Versión 3.51
- Fecha de los precios: 02/05/2022
- Divisa: EUR

**GEN3090 04** u 3090 Válvula escuadra lavadora 1/2"x3/4" - De Genebre
Precio: 5.79
VÁLVULA ESCUADRA LAVADORA PN 10. PASO ESTÁNDAR. CONSTRUCCIÓN EN LATÓN SEGÚN UNE-EN 12165 CROMADO. JUNTAS NBR. EXTREMOS ROSCA GAS (BSP), M-M ISO 228/1. TEMP. MÁX. 120º C. MANDO MANUAL POR PALOMILLA ABS DE GENEBRE 1/2"x3/4" Código EAN: 8428381007531
