# 3091 Válvula de esfera escuadra lavadora - De Genebre

- Propiedad del archivo: CONSTRUNARIO
- Formato: FIEBDC-3/2012
- Programa: Construnario Versión 3.51
- Fecha de los precios: 02/05/2022
- Divisa: EUR

**GEN309104** u 3091 Válvula de esfera escuadra lavadora - De Genebre
Precio: 6.99
PN 16. Paso estándard. Construcción en latón según UNE-EN 12165 cromado. Asientos PTFE. Extremos rosca gas (BSP) M-M ISO 228/1. Temp. máx. 120ºC. Mando ABS 1/4 de vuelta. Código EAN: 8428381025634
