# 3092 Válvula mixta lavadora-lavabo 1/2" - De Genebre

- Propiedad del archivo: CONSTRUNARIO
- Formato: FIEBDC-3/2012
- Programa: Construnario Versión 3.51
- Fecha de los precios: 02/05/2022
- Divisa: EUR

**GEN3092 04** u 3092 Válvula mixta lavadora-lavabo 1/2" - De Genebre
Precio: 12.67
Válvula mixta lavadora - lavabo pn 16. Paso total. Construcción en latón según une-en 12165 acabado cromado pulido. Extremos roscados gas según iso 228/1. Accionamiento mediante volante. Temp. Máx. 100ºC. 1/2". Código EAN: 8428381193807
