# 3094 Válvula de escuadra "ISIS" 1/2"x3/8" - De Genebre

- Propiedad del archivo: CONSTRUNARIO
- Formato: FIEBDC-3/2012
- Programa: Construnario Versión 3.51
- Fecha de los precios: 02/05/2022
- Divisa: EUR

**GEN3094 04** u 3094 Válvula de escuadra "ISIS" 1/2"x3/8" - De Genebre
Precio: 3.87
Válvula escuadra "isis" pn 10. Paso estándar (mando 1/4 de vuelta). Construcción en latón según une-en 12165 cuerpo y eje cromado. Extremos roscados gas m-m en escuadra iso 228/1. Temp. Máx. 120ºC. Cierre mediante eje excéntrico-sistema Genebre.1/2"x3/8". Código EAN: 8428381038771
