# 3095 Válvula de escuadra con filtro 1/2"x3/4" - De Genebre

- Propiedad del archivo: CONSTRUNARIO
- Formato: FIEBDC-3/2012
- Programa: Construnario Versión 3.51
- Fecha de los precios: 02/05/2022
- Divisa: EUR

**GEN3095 05** u 3095 Válvula de escuadra con filtro 1/2"x3/4" - De Genebre
Precio: 5.87
Válvula escuadra con filtro pn 10. Paso estándar. Construcción en latón según une-en 12165 acabado cromado pulido. Extremos roscados según iso 228/1. Temp. Máx. 120ºc. 1/2"x3/4". Código EAN: 8428381198970
