# 3106 Válvula de escuadra cuadrada "CUBIK" 1/2"x3/8" - De Genebre

- Propiedad del archivo: CONSTRUNARIO
- Formato: FIEBDC-3/2012
- Programa: Construnario Versión 3.51
- Fecha de los precios: 02/05/2022
- Divisa: EUR

**GEN3106 04** u 3106 Válvula de escuadra cuadrada "CUBIK" 1/2"x3/8" - De Genebre
Precio: 11.75
Válvula escuadra cuadrada "cubik". Construcción de maneta, cuerpo y florón en latón según une-en 12165 cromado según en 248. Extremos roscados gas m-m según iso 228/1. Apertura y cierre por montura cerámica. 1/2"x3/8". Código EAN: 8428381220268
