# 3109 Válvula manguera con dos salidas independientes - De Genebre

- Propiedad del archivo: CONSTRUNARIO
- Formato: FIEBDC-3/2012
- Programa: Construnario Versión 3.51
- Fecha de los precios: 02/05/2022
- Divisa: EUR

**GEN310904** u 3109 Válvula manguera con dos salidas independientes - De Genebre
Precio: 15.44
PN 10. Construcción en latón según UNE-EN 12165 cromado y pulido. Extremos roscados gas (BSP) M-M según ISO 228/1. Apertura y cierre por montura cerámica. Temp. máx. 85ºC. Código EAN: 8428381294443
