# 3120 Válvula de retención "YORK" 1/2" - De Genebre

- Propiedad del archivo: CONSTRUNARIO
- Formato: FIEBDC-3/2012
- Programa: Construnario Versión 3.51
- Fecha de los precios: 02/05/2022
- Divisa: EUR

**GEN3120 04** u 3120 Válvula de retención "YORK" 1/2" - De Genebre
Precio: 6.48
Válvula de retención "York" pn 12/8. Construcción en latón une-en 12165. Obturador de disco en poliamida 6. Cierre en nbr (goma) 65 sh. Muelle en acero inox. 18.8. Extremos rosca gas h-h, iso 228/1. Temp. Máx. 90ºc. Montaje en cualquier posición. 1/2". Código EAN: 8428381009863
